# Minimax
Leistungsbeschreibung (GAEB DA XML 3.1, DA81)
Währung: EUR
Angebotsdatum: 07.05.2019
Eröffnung: 07.04.2019 10:35:00
Auftraggeber: DV-Nummer: .; Vergabenummer: 0
Auftragnehmer: DV-Nummer: 0; Vergabenummer: 0
Erstellt mit: GaebWriter V4.4, GaebWriter, 04.05.2021

## Minimax
Datum: 18.06.2014

### Bereich 0 16. Feuerlöscher und Feuerlöschgeräte

**0.0 16.01 Feuerlöscher WS 6 nM fluorfrei, DE, o.WH**
Minimax-Schaumlöscher WS 6 nM fluorfrei.
Leistungsklassen / Ratings 27A und 144B,
Löschmitteleinheiten (LE) 9.
Konzipiert und ausgelegt nach EN 3.
Druckhebel-Armatur (Messing-GFK)
mit integriertem NFC-Chip, innenliegende
CO2-Druckgasstahlflasche.
Aufladegerät, ohne Wandhalter.
Gefüllt mit 6 l AB-Premix fluorfrei,
nicht frostsicher (AB).
Ø 160 mm, Höhe 550 mm.
Anerkennungs-Nr.: SP 35/21
Einheit: St
Produkt:
  Artikel:
    Artikelkurztext: 16.01 Feuerlöscher WS 6 nM fluorfrei, DE, o.WH

**0.0 16.01 Feuerlöscher WS 9 nM fluorfrei, DE, o.WH**
Minimax-Schaumlöscher WS 9 nM fluorfrei.
Leistungsklassen / Ratings 34A und 183B,
Löschmitteleinheiten (LE) 10.
Konzipiert und ausgelegt nach EN 3.
Druckhebel-Armatur (Messing-GFK)
mit integriertem NFC-Chip, innenliegende
CO2-Druckgasstahlflasche.
Aufladegerät, ohne Wandhalter.
Gefüllt mit 9 l AB-Premix,
nicht frostsicher (AB).
Ø 190 mm, Höhe 550 mm.
Anerkennungs-Nr.: SP 36/21
Einheit: St
Produkt:
  Artikel:
    Artikelkurztext: 16.01 Feuerlöscher WS 9 nM fluorfrei, DE, o.WH

**0.0 16.02 Feuerlöscher WS 6 nG fluorfrei, DE, o.WH**
Minimax-Schaumlöscher WS 6 nG fluorfrei.
Leistungsklassen / Ratings 27A und 144B,
Löschmitteleinheiten (LE) 9.
Konzipiert und ausgelegt nach EN 3.
Druckhebel-Armatur (schlagfester Hochleistungskunststoff)
mit integriertem NFC-Chip,
innenliegende CO2-Druckgasstahlflasche. Aufladegerät. Ohne Wandhalter.
Gefüllt mit 6 l AB-Premix fluorfrei, nicht frostsicher (AB).
Ø 160 mm, Höhe 550 mm.
Anerkennungs-Nr. SP 195/20.
Einheit: St
Produkt:
  Artikel:
    Artikelkurztext: 16.02 Feuerlöscher WS 6 nG fluorfrei, DE, o.WH

**0.0 16.02 Feuerlöscher WS 9 nG fluorfrei, DE, o.WH**
Minimax-Schaumlöscher WS 9 nG fluorfrei.
Leistungsklassen / Ratings 34A, 183B,
Löschmitteleinheiten (LE) 10.
Konzipiert und ausgelegt nach EN 3.
Druckhebel-Armatur (schlagfester Hochleistungskunststoff)
mit integriertem NFC-Chip,
innenliegende CO2-Druckgasstahlflasche. Aufladegerät. Ohne Wandhalter.
Gefüllt mit 9 l AB-Premix fluorfrei, nicht frostsicher (AB).
Ø 190 mm, Höhe 550 mm.
Anerkennungs-Nr.: SP 196/20.
Einheit: St
Produkt:
  Artikel:
    Artikelkurztext: 16.02 Feuerlöscher WS 9 nG fluorfrei, DE, o.WH

**0.0 16.02 Feuerlöscher WS 6 sfG, DE, o.WH**
Minimax-Schaumlöscher WS 6 sfG, frostsicher.
Leistungsklassen / Ratings 21A und 144B,
Löschmitteleinheiten (LE) 6.
Konzipiert und ausgelegt nach EN 3.
Druckhebel-Armatur (schlagfester Hochleistungskunststoff)
mit integriertem NFC-Chip,
innenliegende CO2-Druckgasstahlflasche. Aufladegerät. Ohne Wandhalter.
Gefüllt mit 6 l AB-Premix,
frostsicher bis -30 °C.
Ø 160 mm, Höhe 550 mm
Anerkennungs-Nr.: SP 173/16.
Einheit: St
Produkt:
  Artikel:
    Artikelkurztext: 16.02 Feuerlöscher WS 6 sfG, DE, o.WH

**0.0 16.03 Feuerlöscher WS 9 sfG, DE, o.WH**
Minimax Schaumlöscher WS 9 sfG, frostsicher.
Leistungsklassen / Ratings 27A und 183B,
Löschmitteleinheiten (LE) 9.
Konzipiert und ausgelegt nach EN 3.
Druckhebel-Armatur (schlagfester Hochleistungskunststoff)
mit integriertem NFC-Chip,
innenliegende CO2-Druckgasstahlflasche. Aufladegerät. Ohne Wandhalter.
Gefüllt mit 9 l AB-Premix,
frostsicher bis -30 °C.
Ø 190 mm, Höhe 550 mm.
Anerkennungs-Nr. SP 174/16.
Einheit: St
Produkt:
  Artikel:
    Artikelkurztext: 16.03 Feuerlöscher WS 9 sfG, DE, o.WH

**0.0 16.03 Feuerlöscher WS 6 nGac, DE, o.WH**
Minimax-Schaumlöscher WS 6 nGac, alkoholbest.
Leistungsklassen / Ratings 13A, 113B (34B Aceton)
Löschmitteleinheiten:
Klasse A: 4 LE / Klasse B: 6 LE (Aceton: 2 LE)
Konzipiert und ausgelegt nach EN 3.
Druckhebel-Armatur (schlagfester Hochleistungskunststoff)
mit integriertem NFC-Chip,
innenliegende CO2-Druckgasstahlflasche.
Aufladegerät. Ohne Wandhalter.
Gefüllt mit 6 l AB-Premix (alkoholbeständig),
auch für den Gebrauch bei polaren Lösemitteln
geeignet, nicht frostsicher.
Ø 160 mm, Höhe 550 mm.
Anerkennungs-Nr. SP 06/18.
Einheit: St
Produkt:
  Artikel:
    Artikelkurztext: 16.03 Feuerlöscher WS 6 nGac, DE, o.WH

**0.0 16.04 Feuerlöscher WX 6 nG green, DE, o.WH**
Minimax-Schaumtubenlöscher WX 6 nG green.
Leistungsklassen / Ratings 34A und 183B,
Löschmitteleinheiten (LE) 10.
Konzipiert und ausgelegt nach EN 3.
Druckhebel-Armatur (schlagfester Hochleistungskunststoff)
mit integriertem NFC-Chip,
innenliegende CO2-Druckgasstahlflasche. Aufladegerät. Ohne Wandhalter.
Gefüllt mit 5,91 l wässriger Lösung + 1 x Tube
0,09 l AFFF-Konzentrat, nicht frostsicher (AB),
Ø 160 mm, Höhe 550 mm.
Anerkennungs-Nr. SP 96/16.
Einheit: St
Produkt:
  Artikel:
    Artikelkurztext: 16.04 Feuerlöscher WX 6 nG green, DE, o.WH

**0.0 16.04 Feuerlöscher WX 9 nG green, DE, o.WH**
Minimax-Schaumtubenlöscher WX 9 nG green.
Leistungsklassen / Ratings 43A und 233B,
Löschmitteleinheiten (LE) 12.
Konzipiert und ausgelegt nach EN 3.
Druckhebel-Armatur (schlagfester Hochleistungskunststoff)
mit integriertem NFC-Chip,
innenliegende CO2-Druckgasstahlflasche. Aufladegerät. Ohne Wandhalter.
Gefüllt mit 8,91 l wässriger Lösung + 1 x Tube
0,09 l AFFF-Konzentrat, nicht frostsicher (AB).
Ø 190 mm, Höhe 550 mm.
Anerkennungs-Nr. SP 97/16.
Einheit: St
Produkt:
  Artikel:
    Artikelkurztext: 16.04 Feuerlöscher WX 9 nG green, DE, o.WH

**0.0 16.04 Feuerlöscher WX 6 nM green, DE, o.WH**
Minimax-Schaumtubenlöscher WX 6 nM green.
Leistungsklassen / Ratings 34A und 183B,
Löschmitteleinheiten (LE) 10.
Konzipiert und ausgelegt nach EN 3.
Druckhebel-Armatur (Messing-GFK)
mit integriertem NFC-Chip,
innenliegende CO2-Druckgasstahlflasche. Aufladegerät. Ohne Wandhalter.
Gefüllt mit 5,91 l wässriger Lösung + 1 x Tube
0,09 l AFFF-Konzentrat, nicht frostsicher (AB),
Ø 160 mm, Höhe 550 mm.
Anerkennungs-Nr. SP 01/2021.
Einheit: St
Produkt:
  Artikel:
    Artikelkurztext: 16.04 Feuerlöscher WX 6 nM green, DE, o.WH

**0.0 16.05 Feuerlöscher WX 9 nM green, DE, o.WH**
Minimax-Schaumtubenlöscher WX 9 nM green.
Leistungsklassen / Ratings 43A und 233B,
Löschmitteleinheiten (LE) 12.
Konzipiert und ausgelegt nach EN 3.
Druckhebel-Armatur (Messing-GFK)
mit integriertem NFC-Chip,
innenliegende CO2-Druckgasstahlflasche. Aufladegerät. Ohne Wandhalter.
Gefüllt mit 8,91 l wässriger Lösung + 1 x Tube
0,09 l AFFF-Konzentrat, nicht frostsicher (AB).
Ø 190 mm, Höhe 550 mm.
Anerkennungs-Nr. SP 02/2021.
Einheit: St
Produkt:
  Artikel:
    Artikelkurztext: 16.05 Feuerlöscher WX 9 nM green, DE, o.WH

**0.0 16.05 Feuerlöscher DWL 6 n, DE, m.Man., m.WH**
Minimax-Schaumlöscher DWL 6n.
Leistungsklassen / Ratings 21A und 183B,
Löschmitteleinheiten (LE) 6.
Konzipiert und ausgelegt nach EN 3.
Druckhebel-Armatur, mit Manometer
und Wandhalter, 1-Griff-Bedienung,
Bauart S 6 L-0, Dauerdruckgerät.
Gefüllt mit 6 l AFFF-Lösung.
nicht frostsicher (AB).
Ø 160 mm, Höhe 560 mm.
Anerkennungs-Nr. SP 50/15.
Einheit: St
Produkt:
  Artikel:
    Artikelkurztext: 16.05 Feuerlöscher DWL 6 n, DE, m.Man., m.WH

**0.0 16.05 Feuerlöscher DWL 9 n, DE, m.Man., m.WH**
Minimax-Schaumlöscher DWL 9n.
Leistungsklassen / Ratings 27A und 233B,
Löschmitteleinheiten (LE) 9.
Konzipiert und ausgelegt nach EN 3.
Druckhebel-Armatur, mit Manometer
und Wandhalter, 1-Griff-Bedienung,
Bauart S 9 L-0, Dauerdruckgerät.
Gefüllt mit 9 l AFFF-Lösung.
nicht frostsicher (AB).
Ø 190 mm, Höhe 560 mm.
Anerkennungs-Nr. SP 51/15.
Einheit: St
Produkt:
  Artikel:
    Artikelkurztext: 16.05 Feuerlöscher DWL 9 n, DE, m.Man., m.WH

**0.0 16.06 Feuerlöschgerät WS 10n-DAFS, DE**
Minimax Druckluftschaum-Feuerlöschgerät WS 10n-CAFS.
Leistungsklassen / Ratings 43 A, 233 B,
Löschmitteleinheiten (LE) 12.
Löschmittelbehälter aus Stahl
mit Innenbeschichtung, 2-l-Druckluft-Flasche
300 bar, 2 m formfester Gummi-Druckschlauch,
abstellbare Löschpistole, Umschaltventil für
Nass- oder Trockenschaum, gefüllt mit 10 Liter
AB-Premix, nicht frostsicher.
Ø 300 mm, Höhe 625 mm, Tiefe 220 mm
Zugelassen gemäß europäischer Druckgeräterichtlinie
2014/68/EU, Gerät in Anlehnung an: EN 3
Einheit: St
Produkt:
  Artikel:
    Artikelkurztext: 16.06 Feuerlöschgerät WS 10n-DAFS, DE

**0.0 16.06 Feuerlöschgerät WS 50n-CAFS,DE, 10m**
Minimax Druckluftschaum-Feuerlöschgerät WS 50n-CAFS.
Leistungsklassen / Ratings A, IV B
Löschmittelbehälter aus Edelstahl,
6-l-Druckluft-Flasche 300 bar,
10 m formfester Gummi-Druckschlauch,
abstellbare Löschpistole,
Umschaltventil für Nass- oder Trockenschaum,
Einachsfahrgestell.
Gefüllt mit 50 Liter AB-Premix, nicht frostsicher.
Gerät in Anlehnung an: EN 1866
Einheit: St
Produkt:
  Artikel:
    Artikelkurztext: 16.06 Feuerlöschgerät WS 50n-CAFS,DE, 10m

**0.0 16.07 Feuerlöschgerät WL 50n, DE, 10m**
Minimax-Schaumlöschgerät WL 50n.
Leistungsklassen / Ratings A, B
Löschmittelbehälter aus Edelstahl,
3-l-Stickstoff-Flasche 150 bar,
10 m formfester Gummi-Druckschlauch,
Löschpistole mit Schaumrohr,
Einachsfahrgestell, Aufladegerät,
gefüllt mit 50 l AFFF-Wassergemisch, nicht frostsicher.
Anerkannt nach DIN EN 1866-1.
Einheit: St
Produkt:
  Artikel:
    Artikelkurztext: 16.07 Feuerlöschgerät WL 50n, DE, 10m

**0.0 16.07 Feuerlöschgerät WS 50 sf, DE, 10m**
Minimax-Schaumlöschgerät WS 50 sf.
Leistungsklassen / Ratings A, IV B
Löschmittelbehälter aus Edelstahl,
3-l-Stickstoff-Flasche 150 bar,
10 m formfester Gummi-Druckschlauch,
Löschpistole mit Schaumrohr,
Einachsfahrgestell, Aufladegerät,
gefüllt mit 50 l AB-Premix, frostsicher -30 °C.
Anerkannt nach DIN EN 1866-1.
Einheit: St
Produkt:
  Artikel:
    Artikelkurztext: 16.07 Feuerlöschgerät WS 50 sf, DE, 10m

**0.0 16.07 Feuerlöschgerät WS 50n, DE, 10m**
Minimax-Schaumlöschgerät WS 50 n.
Leistungsklassen / Ratings A, IV B
Löschmittelbehälter aus Edelstahl,
3-l-Stickstoff-Flasche 150 bar,
10 m formfester Gummi-Druckschlauch,
Löschpistole mit Schaumrohr,
Einachsfahrgestell, Aufladegerät,
gefüllt mit 50 l AB-Premix, nicht frostsicher.
Anerkannt nach DIN EN 1866-1.
Einheit: St
Produkt:
  Artikel:
    Artikelkurztext: 16.07 Feuerlöschgerät WS 50n, DE, 10m

**0.0 16.08 Feuerlöschgerät WL 50 nAC, DE, 10m**
Minimax-Schaumlöschgerät WL 50 nAC, DE, 10m
Geeignet für Brände von Alkoholen, Rating A, IV B
Löschmittelbehälter aus Edelstahl,
3 l-Stickstoff-Flasche 150 bar,
10 m formfester Gummi-Druckschlauch,
Löschpistole mit Schaumrohr,
Einachsfahrgestell, Aufladegerät,
gefüllt mit 50 l AB-Premix alkoholbeständig, nicht frostsicher,
In Anlehnung an DIN EN 1866-1
Einheit: St
Produkt:
  Artikel:
    Artikelkurztext: 16.08 Feuerlöschgerät WL 50 nAC, DE, 10m

**0.0 16.08 Feuerlöscher WF 3 nG A/F, DE, o.WH**
Minimax-Fettbrand-Feuerlöscher WF 3 nG A/F.
Leistungsklassen / Ratings 8 A, 40 F,
Löschmitteleinheiten (LE) 2.
Konzipiert und ausgelegt nach EN 3.
Druckhebel-Armatur (schlagfester Hochleistungskunststoff)
mit integriertem NFC-Chip,
innenliegende CO2-Druckgasstahlflasche.
Aufladegerät. Ohne Wandhalter.
Gefüllt mit 3 L AF-Premix, frostsicher,
Ø 143,5 mm, Höhe 395 mm.
Anerkennungs-Nr. SP 222/16
Einheit: St
Produkt:
  Artikel:
    Artikelkurztext: 16.08 Feuerlöscher WF 3 nG A/F, DE, o.WH

**0.0 16.08 Feuerlöscher WF 6 nG A/F, DE, o.WH**
Minimax-Fettbrandlöscher WF 6 nG A/F.
Leistungsklassen / Ratings 21A, 75F,
Löschmitteleinheiten (LE) 6.
Konzipiert und ausgelegt nach EN 3.
Druckhebel-Armatur (schlagfester Hochleistungskunststoff)
mit integriertem NFC-Chip,
innenliegende CO2-Druckgasstahlflasche.
Aufladegerät. Ohne Wandhalter.
Gefüllt mit 6 l AF-Premix, nicht frostsicher,
Ø 160 mm, Höhe 550 mm.
Anerkennungs-Nr. SP 223/16.
Einheit: St
Produkt:
  Artikel:
    Artikelkurztext: 16.08 Feuerlöscher WF 6 nG A/F, DE, o.WH

**0.0 16.09 Feuerlöscher WH 6 nM blue, DE, o.WH**
Minimax-Feuerlöscher mit
Salzlösung WH 6 nM blue.
Leistungsklassen / Ratings 43A,
Löschmitteleinheiten (LE) 12.
Konzipiert und ausgelegt nach EN 3.
Druckhebel-Armatur (Messing-GFK)
mit integriertem NFC-Chip, innenliegende
CO2-Druckgasstahlflasche.
Aufladegerät, ohne Wandhalter.
Gefüllt mit 6 l Salzlösung,
nicht frostsicher (A).
Ø 160 mm, Höhe 550 mm.
Anerkennungs-Nr.: SP 199/15
Einheit: St
Produkt:
  Artikel:
    Artikelkurztext: 16.09 Feuerlöscher WH 6 nM blue, DE, o.WH

**0.0 16.09 Feuerlöscher WH 9 nM blue, DE, o.WH**
Minimax-Feuerlöscher mit
Salzlösung WH 9 nM blue.
Leistungsklassen / Ratings 55A,
Löschmitteleinheiten (LE) 15.
Konzipiert und ausgelegt nach EN 3.
Druckhebel-Armatur (Messing-GFK)
mit integriertem NFC-Chip, innenliegende
CO2-Druckgasstahlflasche.
Aufladegerät, ohne Wandhalter.
Gefüllt mit 9 l Salzlösung,
nicht frostsicher (A).
Ø 190 mm, Höhe 550 mm.
Anerkennungs-Nr.: SP 200/15
Einheit: St
Produkt:
  Artikel:
    Artikelkurztext: 16.09 Feuerlöscher WH 9 nM blue, DE, o.WH

**0.0 16.10 Feuerlöscher WH 3 nG blue, DE, o.WH**
Minimax-Feuerlöscher mit
Salzlösung WH 3 nG blue.
Leistungsklassen / Ratings 21A,
Löschmitteleinheiten (LE) 6.
Konzipiert und ausgelegt nach EN 3.
Druckhebel-Armatur (schlagfester Hochleistungskunststoff)
mit integriertem NFC-Chip,
innenliegende CO2-Druckgasstahlflasche. Aufladegerät. Ohne Wandhalter.
Gefüllt mit 3 l Salzlösung, nicht frostsicher (A).
Ø 143,5 mm, Höhe 395 mm.
Anerkennungs-Nr. SP 130/19.
Einheit: St
Produkt:
  Artikel:
    Artikelkurztext: 16.10 Feuerlöscher WH 3 nG blue, DE, o.WH

**0.0 16.10 Feuerlöscher WH 6 nG blue, DE, o.WH**
Minimax-Feuerlöscher mit
Salzlösung WH 6 nG blue.
Leistungsklassen / Ratings 43A,
Löschmitteleinheiten (LE) 12.
Konzipiert und ausgelegt nach EN 3.
Druckhebel-Armatur (schlagfester Hochleistungskunststoff)
mit integriertem NFC-Chip,
innenliegende CO2-Druckgasstahlflasche. Aufladegerät. Ohne Wandhalter.
Gefüllt mit 6 l Salzlösung, nicht frostsicher (A).
Ø 160 mm, Höhe 550 mm.
Anerkennungs-Nr. SP 177/16.
Einheit: St
Produkt:
  Artikel:
    Artikelkurztext: 16.10 Feuerlöscher WH 6 nG blue, DE, o.WH

**0.0 16.10 Feuerlöscher WH 9 nG blue, DE, o.WH**
Minimax-Feuerlöscher mit
Salzlösung WH 9 nG blue.
Leistungsklassen / Ratings 55A,
Löschmitteleinheiten (LE) 15.
Konzipiert und ausgelegt nach EN 3.
Druckhebel-Armatur (schlagfester Hochleistungskunststoff)
mit integriertem NFC-Chip,
innenliegende CO2-Druckgasstahlflasche. Aufladegerät. Ohne Wandhalter.
Gefüllt mit 9 l Salzlösung, nicht frostsicher (A).
Ø 190 mm, Höhe 550 mm.
Anerkennungs-Nr. SP 178/16.
Einheit: St
Produkt:
  Artikel:
    Artikelkurztext: 16.10 Feuerlöscher WH 9 nG blue, DE, o.WH

**0.0 16.11 Feuerlöscher WU 6 nG blue+, DE, o.WH**
Minimax-Wasserlöscher WU 6 nG blue+.
Leistungsklassen / Ratings 13A,
Löschmitteleinheiten (LE) 4.
Konzipiert und ausgelegt nach EN 3.
Druckhebel-Armatur (schlagfester Hochleistungskunststoff)
mit integriertem NFC-Chip,
innenliegende CO2-Druckgasstahlflasche. Aufladegerät. Ohne Wandhalter.
Gefüllt mit 6 l Wasser, nicht frostsicher (A).
Ø 160 mm, Höhe 550 mm.
Anerkennungs-Nr. SP 175/16.
Einheit: St
Produkt:
  Artikel:
    Artikelkurztext: 16.11 Feuerlöscher WU 6 nG blue+, DE, o.WH

**0.0 16.11 Feuerlöscher WU 9 nG blue+, DE, o.WH**
Minimax-Wasserlöscher WU 9 nG blue+.
Leistungsklassen / Ratings 21A,
Löschmitteleinheiten (LE) 6.
Konzipiert und ausgelegt nach EN 3.
Druckhebel-Armatur (schlagfester Hochleistungskunststoff)
mit integriertem NFC-Chip,
innenliegende CO2-Druckgasstahlflasche. Aufladegerät. Ohne Wandhalter.
Gefüllt mit 9 l Wasser, nicht frostsicher (A).
Ø 190 mm, Höhe 550 mm.
Anerkennungs-Nr. SP 176/16.
Einheit: St
Produkt:
  Artikel:
    Artikelkurztext: 16.11 Feuerlöscher WU 9 nG blue+, DE, o.WH

**0.0 16.12 Feuerlöscher W 6 sfG, DE, o.WH**
Minimax-Wasserlöscher W 6 sfG, frostsicher.
Leistungsklassen / Ratings 21A,
Löschmitteleinheiten (LE) 6.
Konzipiert und ausgelegt nach EN 3.
Druckhebel-Armatur (schlagfester Hochleistungskunststoff)
mit integriertem NFC-Chip,
innenliegende CO2-Druckgasstahlflasche. Aufladegerät. Ohne Wandhalter.
Gefüllt mit 6 l Kältesalzlösung,
frostsicher bis -30 °C (A),
Ø 160 mm, Höhe 550 mm.
Anerkennungs-Nr. SP 179/16.
Einheit: St
Produkt:
  Artikel:
    Artikelkurztext: 16.12 Feuerlöscher W 6 sfG, DE, o.WH

**0.0 16.12 Feuerlöscher W 9 sfG, DE, o.WH**
Minimax-Auto-Pulverlöscher  PU 2 G.
Leistungsklassen/Ratings 13A, 89B, C.
Löschmitteleinheiten (LE) 4.
Konzipiert und ausgelegt nach EN 3.
Ein-Hand-Bedienung durch integrierte Trage- und
Betätigungseinheit, mit Manometer, mit Kfz-Halterung,
Bauart PG 2 L, Dauerdruckgerät. Gefüllt mit 2 kg ABC-
Löschpulver (SP 133/07). Ø 125 mm, Höhe 380 mm.
Anerkennungs-Nr.: SP-160/11.
Einheit: St
Produkt:
  Artikel:
    Artikelkurztext: 16.12 Feuerlöscher W 9 sfG, DE, o.WH

**0.0 16.12 Feuerlöschgerät WU 50 n, DE, 10 m**
Minimax-Feuerlöschgerät WU 50 n, DE, 10m
Leistungklasse / Rating A.
Löschmittelbehälter aus Edelstahl,
3-l-Stickstoff-Flasche 150 bar,
10 m formfester Gummi-Druckschlauch,
Löschpistole mit Schaumrohr,
Einachsfahrgestell, Aufladegerät,
gefüllt mit 50 l Wasser, nicht frostsicher,
In Anlehnung an DIN EN 1866-1
Einheit: St
Produkt:
  Artikel:
    Artikelkurztext: 16.12 Feuerlöschgerät WU 50 n, DE, 10 m

**0.0 16.13 Feuerlöscher PU 6 M, DE, o.WH**
Minimax-Pulverlöscher PU 6 M.
Leistungsklassen / Ratings 43A, 233B und C,
Löschmitteleinheiten (LE) 12.
Konzipiert und ausgelegt nach EN 3.
Druckhebel-Armatur (Messing)
mit integriertem NFC-Chip, innenliegende
CO2-Druckgasstahlflasche mit Steigrohr.
Aufladegerät, ohne Wandhalter.
Gefüllt mit 6 kg ABC-Pulver,
Ø 160 mm, Höhe 550 mm.
Anerkennungs-Nr.: SP 203/15
Einheit: St
Produkt:
  Artikel:
    Artikelkurztext: 16.13 Feuerlöscher PU 6 M, DE, o.WH

**0.0 16.13 Feuerlöscher PU 9 M, DE, o.WH**
Minimax-Pulverlöscher PU 9 M.
Leistungsklassen / Ratings 55A, 233B und C,
Löschmitteleinheiten (LE) 15.
Konzipiert und ausgelegt nach EN 3.
Druckhebel-Armatur (Messing)
mit integriertem NFC-Chip, innenliegende
CO2-Druckgasstahlflasche mit Steigrohr.
Aufladegerät, ohne Wandhalter.
Gefüllt mit 9 kg ABC-Pulver,
Ø 190 mm, Höhe 550 mm.
Anerkennungs-Nr.: SP 204/15.
Einheit: St
Produkt:
  Artikel:
    Artikelkurztext: 16.13 Feuerlöscher PU 9 M, DE, o.WH

**0.0 16.13 Feuerlöscher PU 12 M, DE, o.WH**
Minimax-Pulverlöscher PU 12 M.
Leistungsklassen / Ratings 55A, 233B und C,
Löschmitteleinheiten (LE) 15.
Konzipiert und ausgelegt nach EN 3.
Druckhebel-Armatur (Messing)
mit integriertem NFC-Chip, innenliegende
CO2-Druckgasstahlflasche mit Steigrohr.
Aufladegerät, ohne Wandhalter.
Gefüllt mit 12 kg ABC-Pulver,
Ø 190 mm, Höhe 620 mm.
Anerkennungs-Nr.: SP 205/15.
Einheit: St
Produkt:
  Artikel:
    Artikelkurztext: 16.13 Feuerlöscher PU 12 M, DE, o.WH

**0.0 16.14 Feuerlöscher PU 6 G, DE, o.WH**
Minimax-Pulverlöscher PU 6 G.
Leistungsklassen / Ratings 43A, 233B, C
Löschmitteleinheiten (LE) 12.
Konzipiert und ausgelegt nach EN 3.
Druckhebel-Armatur (schlagfester Hochleistungskunststoff)
mit integriertem NFC-Chip,
innenliegende CO2-Druckgasstahlflasche
mit Steigrohr. Aufladegerät. Ohne Wandhalter.
Gefüllt mit 6 kg ABC-Pulver.
Ø 160 mm, Höhe 550 mm.
Anerkennungs-Nr.: SP 91/16.
Einheit: St
Produkt:
  Artikel:
    Artikelkurztext: 16.14 Feuerlöscher PU 6 G, DE, o.WH

**0.0 16.14 Feuerlöscher PU 9 G, DE, o.WH**
Minimax-Pulverlöscher PU 9 G.
Leistungsklassen / Ratings 55A, 233B, C,
Löschmitteleinheiten (LE) 15.
Konzipiert und ausgelegt nach EN 3.
Druckhebel-Armatur (schlagfester Hochleistungskunststoff)
mit integriertem NFC-Chip,
innenliegende CO2-Druckgasstahlflasche
mit Steigrohr. Aufladegerät. Ohne Wandhalter.
Gefüllt mit 9 kg ABC-Pulver.
Ø 190 mm, Höhe 550 mm.
Anerkennungs-Nr.: SP 92/16.
Einheit: St
Produkt:
  Artikel:
    Artikelkurztext: 16.14 Feuerlöscher PU 9 G, DE, o.WH

**0.0 16.15 Feuerlöscher PU 12 G, DE, o.WH**
Minimax-Pulverlöscher PU 12 G.
Leistungsklassen / Ratings 55A, 233B, C,
Löschmitteleinheiten (LE) 15.
Konzipiert und ausgelegt nach EN 3.
Druckhebel-Armatur (schlagfester Hochleistungskunststoff)
mit integriertem NFC-Chip,
innenliegende CO2-Druckgasstahlflasche
mit Steigrohr. Aufladegerät. Ohne Wandhalter.
Gefüllt mit 12 kg ABC-Pulver.
Ø 190 mm, Höhe 620 mm.
Anerkennungs-Nr.: SP 93/16
Einheit: St
Produkt:
  Artikel:
    Artikelkurztext: 16.15 Feuerlöscher PU 12 G, DE, o.WH

**0.0 16.15 Feuerlöscher PU 6 GX, DE, o.WH**
Minimax-Pulverlöscher PU 6 GX.
Leistungsklassen / Ratings 55A, 233B und C,
Löschmitteleinheiten (LE) 15.
Konzipiert und ausgelegt nach EN 3.
Druckhebel-Armatur (schlagfester Hochleistungskunststoff)
mit integriertem NFC-Chip,
innenliegende CO2-Druckgasstahlflasche
mit Steigrohr. Aufladegerät. Ohne Wandhalter.
Gefüllt mit 6 kg ABC-Hochleistungspulver.
Ø 160 mm, Höhe 550 mm.
Anerkennungs-Nr.: SP 224/16
Einheit: St
Produkt:
  Artikel:
    Artikelkurztext: 16.15 Feuerlöscher PU 6 GX, DE, o.WH

**0.0 16.15 Feuerlöscher PM 12 G, DE, o.WH**
Minimax-Pulverlöscher PM 12 G für Metallbrände.
Leistungsklassen / Ratings D
Konzipiert und ausgelegt nach EN 3.
Druckhebel-Armatur (schlagfester Hochleistungskunststoff)
mit integriertem NFC-Chip,
innenliegende CO2-Druckgasstahlflasche
mit Steigrohr. Aufladegerät. Ohne Wandhalter.
Löschschlauch mit spezieller Pulverbrause.
Gefüllt mit 12 kg Metallbrand-Pulver.
Ø 190 mm, Höhe 620 mm.
Anerkennungs-Nr.: SP 57/17.
Einheit: St
Produkt:
  Artikel:
    Artikelkurztext: 16.15 Feuerlöscher PM 12 G, DE, o.WH

**0.0 16.16 Feuerlöscher PF 6 M, DE, o.WH**
Minimax-Pulverlöscher PF 6 M.
Leistungsklassen / Ratings 233 B und C,
Löschmitteleinheiten (LE) 15.
Konzipiert und ausgelegt nach EN 3.
Druckhebel-Armatur (Messing-GFK)
mit integriertem NFC-Chip, innenliegende
CO2-Druckgasstahlflasche mit Steigrohr.
Aufladegerät, ohne Wandhalter.
Gefüllt mit 6 kg NOVO-TROXIN (BC).
Ø 160 mm, Höhe 550 mm.
Anerkennungs-Nr.: SP 35/16
Einheit: St
Produkt:
  Artikel:
    Artikelkurztext: 16.16 Feuerlöscher PF 6 M, DE, o.WH

**0.0 16.16 Feuerlöscher PF 12 M, DE, o.WH**
Minimax-Pulverlöscher PF 12 M.
Leistungsklassen / Ratings 233 B und C,
Löschmitteleinheiten (LE) 15.
Konzipiert und ausgelegt nach EN 3.
Druckhebel-Armatur (Messing-GFK)
mit integriertem NFC-Chip, innenliegende
CO2-Druckgasstahlflasche mit Steigrohr.
Aufladegerät, ohne Wandhalter.
Gefüllt mit 12 kg NOVO-TROXIN (BC).
Ø 190 mm, Höhe 620 mm.
Anerkennungs-Nr.: SP 36/16
Einheit: St
Produkt:
  Artikel:
    Artikelkurztext: 16.16 Feuerlöscher PF 12 M, DE, o.WH

**0.0 16.16 Feuerlöscher PU 1G, DE, EN, m.KfzH**
Minimax-Auto-Pulverlöscher PU 1 G.
Leistungsklassen/Ratings 5A, 34B, C.
Löschmitteleinheiten (LE) 1.
Konzipiert und ausgelegt nach EN 3.
Ein-Hand-Bedienung durch integrierte Trage- und Betätigungseinheit,
mit Manometer, mit Kfz-Halterung, Bauart PG 1 L, Dauerdruckgerät.
Gefüllt mit 1 kg ABC-Löschpulver, KB 168/13.
Ø 100 mm, Höhe 296 mm.
Anerkennungs-Nr. SP 03/17
Einheit: St
Produkt:
  Artikel:
    Artikelkurztext: 16.16 Feuerlöscher PU 1G, DE, EN, m.KfzH

**0.0 16.17 Feuerlöscher PU 2G, DE, EN**
Minimax-Auto-Pulverlöscher PU 2 G.
Leistungsklassen/Ratings 13A, 89B, C.
Löschmitteleinheiten (LE) 4.
Konzipiert und ausgelegt nach EN 3.
Ein-Hand-Bedienung durch integrierte Trage- und Betätigungseinheit,
mit Manometer, mit Kfz-Halterung, Bauart PG 2 L, Dauerdruckgerät.
Gefüllt mit 2 kg ABC-Löschpulver (KB 136/15).
Ø 114 mm, Höhe 387 mm.
Anerkennungs-Nr.: SP 04/17
Einheit: St
Produkt:
  Artikel:
    Artikelkurztext: 16.17 Feuerlöscher PU 2G, DE, EN

**0.0 16.17 Feuerlöscher DS 6 iM, DE m.WH**
Minimax-Pulverlöscher DS 6 iM.
Leistungsklassen / Ratings 34 A, 233 B, C.
Löschmitteleinheiten (LE) 10.
Konzipiert und ausgelegt nach EN 3.
Druckhebel-Armatur, mit Manometer.
Dauerdruckgerät. Gefüllt mit 6 kg ABC-Pulver.
Ø 160 mm, Höhe 520 mm. Mit Wandhalter,
Anerkennungs-Nr.: SP 25/10.
Einheit: St
Produkt:
  Artikel:
    Artikelkurztext: 16.17 Feuerlöscher DS 6 iM, DE m.WH

**0.0 16.17 Feuerlöscher DS 9 iM, DE m.WH**
Minimax-Pulverlöscher DS 9 iM.
Leistungsklassen / Ratings 43 A, 233 B, C.
Löschmitteleinheiten (LE) 12.
Konzipiert und ausgelegt nach EN 3.
Druckhebel-Armatur, mit Manometer.
Dauerdruckgerät. Gefüllt mit 9 kg ABC-Pulver.
Ø 190 mm, Höhe 520 mm. Mit Wandhalter,
Zulassungs-Kennzeichen.: SP 26/10
Einheit: St
Produkt:
  Artikel:
    Artikelkurztext: 16.17 Feuerlöscher DS 9 iM, DE m.WH

**0.0 16.18 Feuerlöscher DS 12 iM, DE m.WH**
Minimax-Pulverlöscher DS 12 iM.
Leistungsklassen / Ratings 55 A, 233 B, C.
Löschmitteleinheiten (LE) 15.
Konzipiert und ausgelegt nach EN 3.
Druckhebel-Armatur, mit Manometer, mit Wandhalter.
Dauerdruckgerät. Gefüllt mit 12 kg ABC-Pulver.
Ø 190 mm, Höhe 600 mm.
Anerkennungs-Nr.: SP 27/10.
Einheit: St
Produkt:
  Artikel:
    Artikelkurztext: 16.18 Feuerlöscher DS 12 iM, DE m.WH

**0.0 16.18 Feuerlöschgerät PU 50s, DE, 5m**
Minimax-Pulverlöschgerät PU 50s.
Leistungsklassen / Ratings A, IV B, C
Anerkannt nach DIN EN 1866-1.
Löschmittelbehälter, 3-l-Stickstoff-Flasche 150 bar, 5 m
formfester Gummi-Druckschlauch und abstellbare
Löschpistole, Einachsfahrgestell, Aufladegerät,
gefüllt mit 50 kg ABC-Pulver.
Anerkennungs-Nr.: SP 144/10 ZA
Einheit: St
Produkt:
  Artikel:
    Artikelkurztext: 16.18 Feuerlöschgerät PU 50s, DE, 5m

**0.0 16.18 Feuerlöschgerät PU 50s, DE, 10m**
Minimax-Pulverlöschgerät PU 50s.
Leistungsklassen / Ratings A, IV B, C
Anerkannt nach DIN EN 1866-1.
Löschmittelbehälter, 3-l-Stickstoff-Flasche 150 bar, 10 m
formfester Gummi-Druckschlauch und abstellbare
Löschpistole, Einachsfahrgestell, Aufladegerät,
gefüllt mit 50 kg ABC-Pulver.
Anerkennungs-Nr.: SP 144/10 ZA
Einheit: St
Produkt:
  Artikel:
    Artikelkurztext: 16.18 Feuerlöschgerät PU 50s, DE, 10m

**0.0 16.19 Feuerlöschgerät PM 50s, DE, 10m**
Minimax-Pulverfeuerlöschgerät PM 50s.
Löschmittelbehälter, 3-l-Stickstoff-Flasche 150 bar, 10 m
formfester Schlauch mit Metallbrandpulverbrause,
Einachsfahrgestell, Aufladegerät, gefüllt mit 50 kg
Metallbrandpulver. Geeignet für die Brandklasse D
(inklusive Barium, Calcium, Kalium,Lithium, Natrium,
Strontium, Titan, Uran und Zirkon).
Einheit: St
Produkt:
  Artikel:
    Artikelkurztext: 16.19 Feuerlöschgerät PM 50s, DE, 10m

**0.0 16.19 Feuerlöschgerät PF 50s, DE, 10m**
Minimax-Pulverlöschgerät PF 50s.
Dreisprachig: deutsch, englisch, französisch.
Löschmittelbehälter, 3-l-Stickstoff-Flasche 150 bar,
10 m Gummi-Druckschlauch und abstellbare Löschpistole.
Einachsfahrgestell mit Scheibenrädern.
Bauart PG 50 H, Aufladegerät.
Gefüllt mit 50 kg NOVO-TROXIN (BC).
Zugelassen nach Druckgeräterichtlinie 2014/68/EU
Einheit: St
Produkt:
  Artikel:
    Artikelkurztext: 16.19 Feuerlöschgerät PF 50s, DE, 10m

**0.0 16.19 Feuerlöschgerät PS 50s, DE, 10m**
Minimax-Pulverlöschgerät PS 50 s.
Löschmittelbehälter, 3-l-Stickstoff-Flasche 150 bar,
10 m Gummi-Druckschlauch und abstellbare Löschpistole.
Einachsfahrgestell mit Scheibenrädern.
Bauart PG 50 H, Aufladegerät.
Gefüllt mit 50 kg BC-Karate
Zugelassen nach Druckgeräterichtlinie 2014/68/EU
Einheit: St
Produkt:
  Artikel:
    Artikelkurztext: 16.19 Feuerlöschgerät PS 50s, DE, 10m

**0.0 16.20 Feuerlöscher CS 2c, DE, m.WH**
Minimax-Kohlendioxidlöscher CS 2c.
Leistungsklasse / Rating 34 B,
Löschmitteleinheiten (LE) 2.
Konzipiert und ausgelegt nach EN 3.
Mit Stahlflasche, Schneebrause, Druckhebel-Armatur.
Gefüllt mit 2 kg Kohlendioxid (B).
Ø 105 mm, Höhe 510 mm.
Anerkennungs-Nr.: SP-121/09.
Einheit: St
Produkt:
  Artikel:
    Artikelkurztext: 16.20 Feuerlöscher CS 2c, DE, m.WH

**0.0 16.20 Feuerlöscher CS 5c, DE, o.WH**
Minimax-Kohlendioxidlöscher CS 5c.
Leistungsklasse / Rating 89 B,
Löschmitteleinheiten (LE) 5.
Zulassungs-Kennzeichen SP-83/09.
Konzipiert und ausgelegt nach EN 3.
Mit Stahlflasche, Schneebrause, Druckhebel-Armatur.
Bauart K 5. Gefüllt mit 5 kg Kohlendioxid (B).
Ø 137 mm, Höhe 675 mm
Einheit: St
Produkt:
  Artikel:
    Artikelkurztext: 16.20 Feuerlöscher CS 5c, DE, o.WH

**0.0 16.20 Feuerlöscher CS 5, DE, o.WH**
Minimax-Kohlendioxidlöscher CS 5.
Leistungsklasse / Rating 89 B,
Löschmitteleinheiten (LE) 5.
Konzipiert und ausgelegt nach EN 3.
Mit Stahlflasche, Schneebrause, Druckhebel-Armatur.
Bauart K 5. Gefüllt mit 5 kg Kohlendioxid (B).
Ø 152 mm, Höhe 675 mm
Anerkennungs-Nr.: SP 18/06
Einheit: St
Produkt:
  Artikel:
    Artikelkurztext: 16.20 Feuerlöscher CS 5, DE, o.WH

**0.0 16.21 Feuerlöscher CD 5 am, DE, m.WH**
Minimax Kohlendioxidlöscher CD 5 am.
Leistungsklasse / Rating 89 B,
Löschmitteleinheiten (LE) 5.
Mit Wandhalter, Aluminiumflasche, Schneebrause,
Druckhebel-Armatur, Bauart K 5.
Gefüllt mit 5 kg Kohlendioxid (B).
Alle Bauteile aus antimagnetischen Materialien.
Ø 152 mm, Höhe 675 mm
Anerkennungs-Nr.: P1 14/01
Einheit: St
Produkt:
  Artikel:
    Artikelkurztext: 16.21 Feuerlöscher CD 5 am, DE, m.WH

**0.0 16.21 Feuerlöschgerät C 10, DE, 6m**
Minimax-Kohlendioxidlöschgerät C 10.
Leistungsklasse / Rating 144 B,
Löschmitteleinheiten (LE) 9.
Mit Druckgasstahlflasche und Drehventil.
Mit Sicherheitseinrichtung sowie Löschangriffseinrichtung
bestehend aus 6 m Hochdruckschlauch,
Schneerohr mit Druckhebel-Absperrventil.
Einachsfahrgestell mit Scheibenrädern.
Bauart K 10. Gefüllt mit 10 kg Kohlendioxid (B).
Zulassungs-Kennzeichen P3-3/99
Einheit: St
Produkt:
  Artikel:
    Artikelkurztext: 16.21 Feuerlöschgerät C 10, DE, 6m

**0.0 16.21 Feuerlöschgerät C 20, DE, 6m**
Minimax-Kohlendioxidlöschgerät C 20.
Leistungsklasse / Rating 2x 144 B,
Löschmitteleinheiten (LE) 10.
Mit Druckgasstahlflasche und Drehventil.
Mit Sicherheitseinrichtung sowie Löschangriffseinrichtung
bestehend aus 6 m Hochdruckschlauch,
Schneerohr mit Druckhebel-Absperrventil.
Einachsfahrgestell mit Scheibenrädern.
Bauart K 20. Gefüllt mit 20 kg Kohlendioxid (B).
Anerkennungs-Nr.: P3 4/99
Einheit: St
Produkt:
  Artikel:
    Artikelkurztext: 16.21 Feuerlöschgerät C 20, DE, 6m

**0.0 16.22 Feuerlöschgerät C 30, DE, 6m**
Minimax-Kohlendioxidlöschgerät C 30.
Leistungsklasse / Rating 3x 144 B,
Löschmitteleinheiten (LE) 15.
Mit Druckgasstahlflasche und Drehventil.
Mit Sicherheitseinrichtung sowie Löschangriffseinrichtung
bestehend aus 6 m Hochdruckschlauch,
Schneerohr mit Druckhebel-Absperrventil.
Einachsfahrgestell mit Scheibenrädern.
Bauart K 30. Gefüllt mit 30 kg Kohlendioxid (B)
Anerkennungs-Nr.: P3-5/99
Einheit: St
Produkt:
  Artikel:
    Artikelkurztext: 16.22 Feuerlöschgerät C 30, DE, 6m

**0.0 16.22 Feuerlöschgerät C 30, DE, 10m**
Minimax-Kohlendioxidlöschgerät C 30.
Leistungsklasse / Rating 3x 144 B,
Löschmitteleinheiten (LE) 15.
Mit Druckgasstahlflasche und Drehventil.
Mit Sicherheitseinrichtung sowie Löschangriffseinrichtung
bestehend aus 10 m Hochdruckschlauch,
Schneerohr mit Druckhebel-Absperrventil.
Einachsfahrgestell mit Scheibenrädern.
Bauart K 30. Gefüllt mit 30 kg Kohlendioxid (B).
Anerkennungs-Nr.: P3-5/99
Einheit: St
Produkt:
  Artikel:
    Artikelkurztext: 16.22 Feuerlöschgerät C 30, DE, 10m
